# A 7 DE zw. AS Fulda Mitte und AD Fulda RiFa Wü
Angebotsaufforderung (GAEB DA XML 3.2, DA83)
Projekt: A-13200-00
Währung: EUR
Vergabeart: Öffentliche Ausschreibung
Eröffnung: 03.02.2026 00:00:00
Ende der Zuschlagsfrist: 18.02.2026
Ausführungsbeginn: 24.02.2026
Ausführungsende: 05.05.2026
Auftragsdatum: 17.02.2026
Auftraggeber: Autobahn GmbH des Bundes, Niederlassung Nordwest (Hannover), Außenstelle Fulda, Autobahn GmbH-NL Nordwest, Flemingstr.20-22, 36041 Fulda, Flemingstraße 20-22, 36041 Fulda; Vergabenummer: NOW-2026-0012
Erstellt mit: GXML Toolbox V3.3 R20230829, iTWO_64 V25.0.650, 11.06.2026

## 02 A.13200_FL02_Verkehrssicherung
Datum: 11.06.2026
WaGr: 99_99_01

*Hinweis*
bis OZ 04. (alle Abschnitte der gesamten Baumaßnahme): Hinweise, Bauablauf, siehe Ziffern 1.1.1, 1.4.1, 3.1, 3.2 und 3.1.5.7 der Baubeschreibung und VZ-Pläne. Abfallschlüssel gem. Ziffer 2.7.4 Tabelle 3 d. BB, Nachweise führen/ vorlegen.

### Abschnitt 01 Allg. Arbeiten VS RiFa KS

*Hinweis*
Die enthaltenen Leistungen kommen für die gesamte Baumaßnahme zur Anwendung. Kosten für ggf. erforderliches Umsetzen zwischen den Bauphasen und mehrmaliges Anfahren sind in die Einheitspreise einzurechnen.

#### Unterabschnitt 01.01 BE/ Sonstiges

**01.01.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**01.01.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

**01.01.0003 Zuarbeit zum SiGe-Plan**
*** Pauschalposition
Zuarbeit zur Fortschreibung eines Sicherheits- und
Gesundheitsschutzplan (SiGe-Plan) nach RAB 31 und
Abstimmung mit dem Sicherheits- und
Gesundheitsschutzkoordinator.
Menge: 1,000 Psch

**01.01.0004 Zuarbeit zur GBU**
*** Pauschalposition
Zuarbeit zur Erstellung der Gefährungsbeurteilung.
Menge: 1,000 Psch

**01.01.0005 Teilnahme und Mitwirkung an den**
Teilnahme und Mitwirkung an den offiziellen Verkehrsbesprechungen und den damit verbundenen
Begehungen mit den Vertretern der Polizei, AN Deckenbau und des AG (SiGeKo).
Zeitaufwand pro Besprechung oder Begehung ca. 5 Stunden ohne An- und Abfahrt. Diese Kosten sind einzurechnen.
Menge: 6,000 St

**01.01.0006 Zusätzliche Baustellenein- und**
Zusätzliche Baustellenein- und -ausfahrten gem. VZ-Plan  VZP 1-2 herstellen.
Länge: siehe VZP
Nur auf besondere Anordnung der Straßenbaubehörde
Menge: 1,000 St

**01.01.0007 Verkehrssich. läng. Dauer vorhalten**
StL-Nr. 2110511099
Verkehrssicherung längerer Dauer vorhalten, warten, instand setzen und betreiben. Vorübergehende Verkehrssicherungsmaßnahmen durchführen. Die Kontrolle der Verkehrssicherung wird gesondert vergütet.
Verkehrssicherung der OZ 'Leistungen der OZ 01.01.0019'

Für Verkehrsführungsphase 'VZP 1 und VZP 2'
Menge: 56,000 d
Leistungsbereichkatalog: 105

**01.01.0008 Kontrolle d. Verkehrss. an Arb.st.*elektron. Gerät**
StL-Nr. 2110590592
Kontrolle der Verkehrssicherung an Arbeitsstellen
einschließlich temporärer Verkehrsschilder,
vorübergehender Markierungen, transportabler Lichtsignalanlagen, baulicher Leitelemente und transportabler
Schutzeinrichtungen gemäß ZTV-SA durchführen. Die Kontrolle ist unmittelbar nach deren Durchführung zu erfassen und zu dokumentieren. Arbeits- und Hilfsmittel
sind vom AN zu stellen und dem AG jederzeit zugänglich
zu machen. Die Kontrolle der Umleitungsstrecke wird gesondert vergütet.
Kontrolle 'Leistungsumfang: OZ 01.01.0019 und 01.01.0011'

Kontrolle mit elektronischem Erfassungsgerät nach Un-
terlagen des AG dokumentieren.
Menge: 56,000 d
Leistungsbereichkatalog: 105

**01.01.0009 VZP umarbeiten**
VZP nach Vorgaben des AG vor dem Beantragen der VAO umarbeiten und mit dem Antrag der VAO einreichen.
Die CDR-Dateien bzw. PDF-Dateien der Ausschreibungspläne werden dem AN zur Verfügung gestellt.
Kalkulatorisch sind 6 h Zeichenarbeit je VZP einzuplanen.

1. AkD DIII/ C.3_mod_Tagbaustelle: siehe VZP und Vorgaben der AM Fulda

2. AkD DIII/ C.3_mod_Nachtbaustelle: siehe VZP und Vorgaben der AM Fulda

3. AkD DIII/ G.1_mod_Nachtbaustelle: siehe VZP und Vorgaben der AM Fulda

4. AkD DIII/ G.3_mod-Nachtbaustelle: siehe VZP und Vorgaben der AM Fulda

5. AkD DIII/ A.1 StS_V2: siehe VZP und Vorgaben der AM Fulda

6. AkD DIII/ A.2_V2: siehe VZP und Vorgaben der AM Fulda

7.-8.: weitere Pläne mit Anpassungen nach Vorgaben der Straßenbaubehörde und AM Fulda.
Menge: 8,000 St

**01.01.0010 Zul. für Sonn- u. Feiertagseinsätze**
Zulage für zusätzliche Kosten für das Arbeiten an Sonn- und Feiertagen. Einzurechnen sind die zusätzlichen Personalkosten aller an den Sonn- und Feiertagseinsätzen beteiligten Mitarbeiter und Nachunternehmer einschl. das Einholen von Genehmigungen.
1 Stck entspricht 1 Sonn-/ Feiertagseinsatz im Bundesland Hessen
Menge: 4,000 St

*Hinweis*
Die LED-Anzeigetafeln werden hinter vorhandener FRS/ TSE nach Festlegung mit dem AG aufgestellt.

**01.01.0011 LED-WVZ aufb. u. in Betrieb nehmen**
LED-Anzeigetfael aufbauen, in Betrieb nehmen.
Anzeigetafel programmieren. Vorhalten, Wartung,
Instandsetzung und Betreiben werden gesondert
vergütet. Vorübergehende Verkehrssicherungsmaßnahmen durchführen. Anzeigetafel vollbestückt,
frei programmierbar, aus der Ferne gesteuert und überwacht.
Für Verkehrsführung nach Vorgabe der Autobahnmeisterei.
Größe  1000mm x  1000mm.
Menge: 2,000 St

**01.01.0012 LED-WVZ vorh. und unterh.**
LED-Anzeigetafel vorhalten, warten, instand setzen und
betreiben. Die Kontrolle wird gesondert vergütet.
LED-Anzeigetafel wie in Vorposition beschrieben.
Abgerechnet wird nach Stücktag.
(Stück x Tag = Std.)
Menge: 114,000 Std

**01.01.0013 LED-WVZ abbauen**
LED-Anzeigetafel abbauen. Vorübergehende
Verkehrssicherungsmaßnahmen durchführen.
Aufstellfläche entsprechend dem ursprünglichen Zustand
wiederherstellen.
LED-Anzeigetafel der OZ 01.01.0011.
Menge: 2,000 St

**01.01.0014 Manuelle Schaltung LED-WVZ**
Manuelle Schaltung der
LED-Anzeigetafeln der OZ 01.01.0011.
Menge: 20,000 St

**01.01.0015 LED-WVZ in Unterzentrale einb.**
*** Pauschalposition
Für die LED-Anzeigetafeln der OZ 01.01.0011.
Menge: 1,000 Psch

**01.01.0016 Kontrolle d. Verkehrss. an Arb.st.*elektron. Gerät**
StL-Nr. 2110590592
Kontrolle der Verkehrssicherung an Arbeitsstellen
einschließlich temporärer Verkehrsschilder,
vorübergehender Markierungen, transportabler Lichtsignalanlagen, baulicher Leitelemente und transportabler
Schutzeinrichtungen gemäß ZTV-SA durchführen. Die Kontrolle ist unmittelbar nach deren Durchführung zu erfassen und zu dokumentieren. Arbeits- und Hilfsmittel
sind vom AN zu stellen und dem AG jederzeit zugänglich
zu machen. Die Kontrolle der Umleitungsstrecke wird gesondert vergütet.
Kontrolle 'Leistungsumfang: alle Leistungen Ab. 02 Vorphase und OZen 01.01.0017-0018'

Kontrolle mit elektronischem Erfassungsgerät nach Un-
terlagen des AG dokumentieren.
Menge: 14,000 d
Leistungsbereichkatalog: 105

*Hinweis*
bis OZ 01.01.0018:
Baken für Vorphase als Ergänzung zu den AkD-Plänen auf Anordnung der AM Fulda

**01.01.0017 Absp.g.,Warneinr. aufb.,abb.u.vorh. Schr.bake eins.*Typ RA2 eins. Dauerlicht*Versorg. Wahl AN über 7 b. 14 Tage**
StL-Nr. 2110541501210103
Absperrgerät oder Warneinrichtung betriebsfertig aufbauen, vorhalten, warten, instand setzen, betreiben und
abbauen. Vorübergehende Verkehrssicherungsmaßnahmen
durchführen. Die Kontrolle wird gesondert vergütet.
Schraffenbake Größe 1000 x 250 mm einseitig.
Mit retroreflektierender Folie Klasse RA2.
Mit 1 Richtstrahler einseitig, gelbes Dauerlicht, WL1.
Energieversorgung nach Wahl des AN.
Einsatzzeit über 7 bis 14 Tage.
Menge: 15,000 St
Leistungsbereichkatalog: 105

**01.01.0018 Absp.g.,Warneinr. aufb.,abb.u.vorh. Schr.bake eins.*Typ RA2 über 7 b. 14 Tage**
StL-Nr. 2110541501200003
Absperrgerät oder Warneinrichtung betriebsfertig aufbauen, vorhalten, warten, instand setzen, betreiben und
abbauen. Vorübergehende Verkehrssicherungsmaßnahmen
durchführen. Die Kontrolle wird gesondert vergütet.
Schraffenbake Größe 1000 x 250 mm einseitig.
Mit retroreflektierender Folie Klasse RA2.
Einsatzzeit über 7 bis 14 Tage.
Menge: 50,000 St
Leistungsbereichkatalog: 105

**01.01.0019 Baustellenschild anfert. und aufst.**
StL-Nr. 1910140700
Baustelleninformationsschild einschließlich Aufstellvorrichtung nach Unterlagen des AG anfertigen und beschriften, zur Baustelle anfahren und standsicher aufstellen. Notwendige Erdarbeiten ausführen, Fundamente
herstellen. Statischen Nachweis erbringen. Bauschild
während der Bauzeit unterhalten und säubern.
Menge: 1,000 St
Leistungsbereichkatalog: 101

*Hinweis*
Arbeitsbereiche A7 in FR KS und FR WÜ Absicherung durch AkD's in Nacht- und Tagarbeit, BF 4.
Bauzeit: siehe Ziff. 3.2 der Baubeschreibung, Hinweise und Vorgaben 1.1.1,1.4.1 und 3.1 der BB

### Abschnitt 02 Vorphase AkD

*Hinweis*
Ausführungszeitraum halbseitige Sanierung:
17.08.26 19:00 Uhr bis 22.08.26 07:00 Uhr
Bph1: 1/2 1.FS + 2. FS + Sperrfläche
Bph2: 1/2 1.FS + Standspur

#### Unterabschnitt 02.01 A7 FR KS 568,400-567,950

*Hinweis*
bis OZ 02.01.0002: Der mehrfache Umbau von  DIII/ C.3 mod. NB zu DIII/ C.3 mod. TB und zurück sowie das abgesicherte Betanken der Stromaggregate gehören zum Leistungsumfang.

**02.01.0001 Verk.sich. kürzerer Dauer durchf.*stat. Arbeitsst. bei Dunkelheit*Anordnung n. Unt. gebührenfrei**
StL-Nr. 2110513509199211
Verkehrssicherung an Arbeitsstellen von kürzerer Dauer
betriebsfertig aufbauen, vorhalten, warten, instand
setzen, betreiben und abbauen. Vorübergehende Verkehrssicherungsmaßnahmen durchführen.
Nach Verkehrszeichenplan Bezeichnung/Nummer 'DIII/ C.3 mod. Nachtbaustelle'

Für stationäre Arbeitsstelle.
Länge des Arbeitsbereiches '450 m,
zzgl. Vorlänge 200 m, Nachlänge 200 m'

Gesamtdauer der Verkehrsführung '12 h, 19:00 Uhr bis 7:00 Uhr'

Bei Dunkelheit.
Verkehrsrechtliche Anordnung nach Unterlagen des AG
einholen und zugehörige Unterlagen erstellen. Erforderliche Ortsbesichtigungen zur Erstellung der Planunterlagen für die verkehrsrechtliche Anordnung durchführen.
Gebührenfrei.
Menge: 2,000 St
Leistungsbereichkatalog: 105

**02.01.0002 Verk.sich. kürzerer Dauer durchf.*stat. Arbeitsst. bei Tageslicht*Anordnung n. Unt. gebührenfrei**
StL-Nr. 2110513509199111
Verkehrssicherung an Arbeitsstellen von kürzerer Dauer
betriebsfertig aufbauen, vorhalten, warten, instand
setzen, betreiben und abbauen. Vorübergehende Verkehrssicherungsmaßnahmen durchführen.
Nach Verkehrszeichenplan Bezeichnung/Nummer 'DIII/ C.3 mod. Tagbaustelle'

Für stationäre Arbeitsstelle.
Länge des Arbeitsbereiches '450 m,
zzgl. Vorlänge 200 m, Nachlänge 200 m'

Gesamtdauer der Verkehrsführung '12 h, 7:00 Uhr bis 19:00 Uhr'

Bei Tageslicht.
Verkehrsrechtliche Anordnung nach Unterlagen des AG
einholen und zugehörige Unterlagen erstellen. Erforderliche Ortsbesichtigungen zur Erstellung der Planunterlagen für die verkehrsrechtliche Anordnung durchführen.
Gebührenfrei.
Menge: 2,000 St
Leistungsbereichkatalog: 105

*Hinweis*
bis OZ 02.01.0004: Der mehrfache Umbau von  DIV/ D.2 NB zu HE0.2N und zurück sowie das abgesicherte Betanken der Stromaggregate gehören zum Leistungsumfang.

**02.01.0003 Verk.sich. kürzerer Dauer durchf.*stat. Arbeitsst. bei Dunkelheit*Anordnung n. Unt. gebührenfrei**
StL-Nr. 2110513509199211
Verkehrssicherung an Arbeitsstellen von kürzerer Dauer
betriebsfertig aufbauen, vorhalten, warten, instand
setzen, betreiben und abbauen. Vorübergehende Verkehrssicherungsmaßnahmen durchführen.
Nach Verkehrszeichenplan Bezeichnung/Nummer 'DIV/ D.2 Nachtbaustelle'

Für stationäre Arbeitsstelle.
Länge des Arbeitsbereiches '450 m,
zzgl. Vorlänge 200 m, Nachlänge 200 m'

Gesamtdauer der Verkehrsführung '12 h, 19:00 Uhr bis 7:00 Uhr'

Bei Dunkelheit.
Verkehrsrechtliche Anordnung nach Unterlagen des AG
einholen und zugehörige Unterlagen erstellen. Erforderliche Ortsbesichtigungen zur Erstellung der Planunterlagen für die verkehrsrechtliche Anordnung durchführen.
Gebührenfrei.
Menge: 3,000 St
Leistungsbereichkatalog: 105

**02.01.0004 Verk.sich. kürzerer Dauer durchf.*stat. Arbeitsst. bei Tageslicht*Anordnung n. Unt. gebührenfrei**
StL-Nr. 2110513509199111
Verkehrssicherung an Arbeitsstellen von kürzerer Dauer
betriebsfertig aufbauen, vorhalten, warten, instand
setzen, betreiben und abbauen. Vorübergehende Verkehrssicherungsmaßnahmen durchführen.
Nach Verkehrszeichenplan Bezeichnung/Nummer 'HE0.2N Tagbaustelle'

Für stationäre Arbeitsstelle.
Länge des Arbeitsbereiches '450 m,
zzgl. Vorlänge 200 m, Nachlänge 200 m'

Gesamtdauer der Verkehrsführung '12 h, 7:00 Uhr bis 19:00 Uhr'

Bei Tageslicht.
Verkehrsrechtliche Anordnung nach Unterlagen des AG
einholen und zugehörige Unterlagen erstellen. Erforderliche Ortsbesichtigungen zur Erstellung der Planunterlagen für die verkehrsrechtliche Anordnung durchführen.
Gebührenfrei.
Menge: 2,000 St
Leistungsbereichkatalog: 105

*Hinweis*
Ausführungszeitraum halbseitige Sanierung:
24.08.26 19:00 Uhr bis 29.08.26 7:00 Uhr
Bph1: 2.FS + 1/2 1. FS
Bph2: 1/2 1. FS + B-Spur/ Standspur

#### Unterabschnitt 02.02 A7 FR WÜ 562,920-563,420

*Hinweis*
bis OZ 02.02.0002: Der mehrfache Umbau von  DIII/ A.1 StS V2 zu DIII/ A.2 StS V2 und zurück sowie das abgesicherte Betanken der Stromaggregate gehören zum Leistungsumfang.

**02.02.0001 Verk.sich. kürzerer Dauer durchf.*stat. Arbeitsst. bei Dunkelheit*Anordnung n. Unt. gebührenfrei**
StL-Nr. 2110513509199211
Verkehrssicherung an Arbeitsstellen von kürzerer Dauer
betriebsfertig aufbauen, vorhalten, warten, instand
setzen, betreiben und abbauen. Vorübergehende Verkehrssicherungsmaßnahmen durchführen.
Nach Verkehrszeichenplan Bezeichnung/Nummer 'DIII/ A.1 StS V2'

Für stationäre Arbeitsstelle.
Länge des Arbeitsbereiches '500 m,
zzgl. Vorlänge 200 m, Überlänge 200 m'

Gesamtdauer der Verkehrsführung '12 h, 19:00 Uhr bis 7:00 Uhr'

Bei Dunkelheit.
Verkehrsrechtliche Anordnung nach Unterlagen des AG
einholen und zugehörige Unterlagen erstellen. Erforderliche Ortsbesichtigungen zur Erstellung der Planunterlagen für die verkehrsrechtliche Anordnung durchführen.
Gebührenfrei.
Menge: 2,000 St
Leistungsbereichkatalog: 105

**02.02.0002 Verk.sich. kürzerer Dauer durchf.*stat. Arbeitsst. bei Tageslicht*Anordnung n. Unt. gebührenfrei**
StL-Nr. 2110513509199111
Verkehrssicherung an Arbeitsstellen von kürzerer Dauer
betriebsfertig aufbauen, vorhalten, warten, instand
setzen, betreiben und abbauen. Vorübergehende Verkehrssicherungsmaßnahmen durchführen.
Nach Verkehrszeichenplan Bezeichnung/Nummer 'DIII/ A.2 StS V2'

Für stationäre Arbeitsstelle.
Länge des Arbeitsbereiches '500 m,
zzgl. Vorlänge 200 m, Überlänge 200 m'

Gesamtdauer der Verkehrsführung '12 h, 7:00 Uhr bis 19:00 Uhr'

Bei Tageslicht.
Verkehrsrechtliche Anordnung nach Unterlagen des AG
einholen und zugehörige Unterlagen erstellen. Erforderliche Ortsbesichtigungen zur Erstellung der Planunterlagen für die verkehrsrechtliche Anordnung durchführen.
Gebührenfrei.
Menge: 2,000 St
Leistungsbereichkatalog: 105

*Hinweis*
bis OZ 02.02.0004: Der mehrfache Umbau von  DIII/ A.1 StS V2 zu DIII/ A.2 StS V2 und zurück sowie das abgesicherte Betanken der Stromaggregate gehören zum Leistungsumfang.

**02.02.0003 Verk.sich. kürzerer Dauer durchf.*stat. Arbeitsst. bei Dunkelheit*Anordnung n. Unt. gebührenfrei**
StL-Nr. 2110513509199211
Verkehrssicherung an Arbeitsstellen von kürzerer Dauer
betriebsfertig aufbauen, vorhalten, warten, instand
setzen, betreiben und abbauen. Vorübergehende Verkehrssicherungsmaßnahmen durchführen.
Nach Verkehrszeichenplan Bezeichnung/Nummer 'DIV/ G.3'

Für stationäre Arbeitsstelle.
Länge des Arbeitsbereiches '500 m,
zzgl. Vorlänge 200 m, Überlänge 200 m'

Gesamtdauer der Verkehrsführung '12 h, 19:00 Uhr bis 07:00 Uhr'

Bei Dunkelheit.
Verkehrsrechtliche Anordnung nach Unterlagen des AG
einholen und zugehörige Unterlagen erstellen. Erforderliche Ortsbesichtigungen zur Erstellung der Planunterlagen für die verkehrsrechtliche Anordnung durchführen.
Gebührenfrei.
Menge: 3,000 St
Leistungsbereichkatalog: 105

**02.02.0004 Verk.sich. kürzerer Dauer durchf.*stat. Arbeitsst. bei Tageslicht*Anordnung n. Unt. gebührenfrei**
StL-Nr. 2110513509199111
Verkehrssicherung an Arbeitsstellen von kürzerer Dauer
betriebsfertig aufbauen, vorhalten, warten, instand
setzen, betreiben und abbauen. Vorübergehende Verkehrssicherungsmaßnahmen durchführen.
Nach Verkehrszeichenplan Bezeichnung/Nummer 'DIII/ G.1'

Für stationäre Arbeitsstelle.
Länge des Arbeitsbereiches '500 m,
zzgl. Vorlänge 200 m, Nachlänge 200 m'

Gesamtdauer der Verkehrsführung '12 h, 7:00 Uhr bis 19:00 Uhr'

Bei Tageslicht.
Verkehrsrechtliche Anordnung nach Unterlagen des AG
einholen und zugehörige Unterlagen erstellen. Erforderliche Ortsbesichtigungen zur Erstellung der Planunterlagen für die verkehrsrechtliche Anordnung durchführen.
Gebührenfrei.
Menge: 2,000 St
Leistungsbereichkatalog: 105

*Hinweis*
Betriebsform: BF 4.
Bauzeit: siehe Ziff. 3.2 der Baubeschreibung, Hinweise und Vorgaben 1.1.1, 1.4.1 und 3.1 der BB

### Abschnitt 03 VS Hauptphase VZP 1-2

#### Unterabschnitt 03.01 AlD Bph 1 VZP 1 mit P RT

**03.01.0001 Verkehrssich. läng. Dauer aufbauen Arbeitsstelle*VZ-Plan des AG auß. Kraft setzen*Anordnung Unt. AG gebührenfrei**
*** Pauschalposition
StL-Nr. 2110510511299101
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrszeichenplan des AG.
Vorhandene Verkehrsschilder nach Unterlagen des AG außer Kraft setzen.
Länge des Arbeitsbereiches 'ca. 5650 m + 500 m, zzgl. Vorbeschilderung und Aufhebung'

Für Verkehrsführungsphase 'Bph 1, VZP 1,
Einrichtung nachts,
nachfolgend beschriebende Leistungen gehören zum Leistungsumfang:
-Außerkraftsetzen der Groß- u. Überkopfbeschilderung
-Baustellenein- und -ausfahrten 10 Stck
-Sicherung der geöffneten MSÜs 4 Stck
-AkDs zur Einrichtung
-Leit- und Warnbaken
-Nothaltebuchten 2 Stck'

Verkehrsrechtliche Anordnung nach Unterlagen des AG
einholen und zugehörige Unterlagen erstellen. Erforderliche Ortsbesichtigungen zur Erstellung der Planunterlagen für die verkehrsrechtliche Anordnung durchführen.
Gebührenfrei.
Menge: 1,000 Psch
Leistungsbereichkatalog: 105

**03.01.0002 Längsmarkierung Typ II herstellen Str/L 1zu1 Blockm*Breite 0,15 m Folie, profiliert P 7*grobstr. Decke Markierung entf.**
StL-Nr. 2110533242693101
Längsmarkierung Typ II einschl. evtl. Sperrflächenumrandung als vorübergehende Markierung herstellen, warten und instand setzen. Vormarkieren. Vorübergehende
Verkehrssicherungsmaßnahmen durchführen. Abgerechnet
wird der markierte Strich, bei Doppelstrichen zwei
Striche.
Unterbrochen; Verhältnis Strich/Lücke 1 zu 1 als Fahrbahnbegrenzung (Blockmarkierung).
Strichbreite = 0,15 m.
Markierungssystem aus Folie, Gewebe- oder Kunststoffträger, als profiliertes System.
Schichtdicke 'mind. 2,5 mm,
Werte Neuzustand mind.: >S1, R5, RW4'

Verkehrsklasse = P 7.
Markierung auf grobstrukturierter Asphaltdeckschicht.
Markierung entfernen. Abfall aufnehmen und nach Wahl
des AN verwerten.
Menge: 700,000 m
Leistungsbereichkatalog: 105

**03.01.0003 Längsmarkierung Typ II herstellen*Breite 0,15 m Folie, profiliert P 7*grobstr. Decke Markierung entf.**
StL-Nr. 2110533292693101
Längsmarkierung Typ II einschl. evtl. Sperrflächenumrandung als vorübergehende Markierung herstellen, warten und instand setzen. Vormarkieren. Vorübergehende
Verkehrssicherungsmaßnahmen durchführen. Abgerechnet
wird der markierte Strich, bei Doppelstrichen zwei
Striche.
Markierung 'für Fahrbahn- und Fahrstreifenbegrenzung'

Strichbreite = 0,15 m.
Markierungssystem aus Folie, Gewebe- oder Kunststoffträger, als profiliertes System.
Schichtdicke 'mind. 2,5 mm,
Werte Neuzustand mind.: >S1, R5, RW4'

Verkehrsklasse = P 7.
Markierung auf grobstrukturierter Asphaltdeckschicht.
Markierung entfernen. Abfall aufnehmen und nach Wahl
des AN verwerten.
Menge: 17000,000 m
Leistungsbereichkatalog: 105

**03.01.0004 Längsmarkierung Typ II herstellen Str/L 1zu2 Leitl.*Breite 0,15 m Folie, profiliert P 7*grobstr. Decke Markierung entf.**
StL-Nr. 2110533232693101
Längsmarkierung Typ II einschl. evtl. Sperrflächenumrandung als vorübergehende Markierung herstellen, warten und instand setzen. Vormarkieren. Vorübergehende
Verkehrssicherungsmaßnahmen durchführen. Abgerechnet
wird der markierte Strich, bei Doppelstrichen zwei
Striche.
Unterbrochen; Verhältnis Strich/Lücke 1 zu 2 als Leitlinie.
Strichbreite = 0,15 m.
Markierungssystem aus Folie, Gewebe- oder Kunststoffträger, als profiliertes System.
Schichtdicke 'mind. 2,5 mm,
Werte Neuzustand mind.: >S1, R5, RW4'

Verkehrsklasse = P 7.
Markierung auf grobstrukturierter Asphaltdeckschicht.
Markierung entfernen. Abfall aufnehmen und nach Wahl
des AN verwerten.
Menge: 2950,000 m
Leistungsbereichkatalog: 105

*Hinweis*
Zum Einsatz kommen Straßentrocknungsgeräte um die Markierungsarbeiten auf nasser FOK zu realisieren. Der verminderte Leistungsansatz für die Markierungsarbeiten ist in die OZ einzurechnen.

**03.01.0005 Markierungsfläche trocknen**
StL-Nr. 21131105
Fläche für Markierung schonend trocknen. Abgerechnet
wird die zu markierende Fläche. Bei Pfeil, Buchstabe,
Ziffer, Verkehrsschild und Piktogramm ergibt sich die
Fläche aus dem kleinsten umschließenden Rechteck.
Menge: 3050,000 m2
Leistungsbereichkatalog: 131

*Hinweis*
Sich evtl. ergebende Mehrbreiten durch die gewählten Gerätschaften sind einzurechnen.

**03.01.0006 Markierungsfläche reinigen Saugkehrwagen**
StL-Nr. 2113111002
Fläche für Markierung reinigen. Kehrgut aufnehmen und
nach Wahl des AN verwerten. Abgerechnet wird die zu
markierende Fläche. Bei Pfeil, Buchstabe, Ziffer, Verkehrsschild, und Piktogramm ergibt sich die Fläche aus
dem kleinsten umschließenden Rechteck.
Reinigung mit Saugkehrwagen.
Menge: 3050,000 m2
Leistungsbereichkatalog: 131

*Hinweis*
Zum Einsatz kommen HDW-Geräte um die Markierungsarbeiten auf salzgestreuten bzw. verschmutzten Fahrbahnen zu realisieren. Der verminderte Leistungsansatz für die Markierungsarbeiten ist in die OZ einzurechnen.

**03.01.0007 Markierungsfläche vorbereiten vorb.m.Wasserh.**
Markierungsfläche auf neuer Fahrbahndecke schonend vorbereiten. Abfall aufnehmen und nach Wahl des AN verwerten. Abgerechnet wird die zu markierende Fläche. Bei Pfeil,
Buchstabe, Ziffer, Verkehrsschild, und Piktogramm ergibt sich die Fläche aus dem kleinsten umschließenden
Rechteck.
Vorbereiten mit Wasserhochdruckverfahren um ggf. vorhandenen Streusalzfilm zu entfernen.
Druckeinstellungen am Gerät nach Erfordernis und Absprache mit dem AG.
Menge: 3050,000 m2
Leistungsbereichkatalog: 131

**03.01.0008 Transp.Schutzeinrichtung aufbauen*Aufhaltest. H1 Wirkungsber.maxW4 Aufst.DIN EN 1317**
StL-Nr. 21105605944902
Transportable Schutzeinrichtung einschl. systembedingter Formstücke (Dilatationsstöße, Passstücke, Kipplängenbegrenzungselemente) aufbauen und abbauen. Vorhalten, Kontrolle, Wartung und Instandsetzung werden gesondert vergütet. Vorübergehende Verkehrssicherungsmaßnahmen durchführen. Anfangs- und Endkonstruktionen
und Adapter werden gesondert vergütet. 70 v. H. des
Preises werden nach Aufbau, der Rest nach Abbau
vergütet.
Zwischen '650Arbeitsstelle mit ankommenden Verkehr und entgegengesetzt gerichteten Verkehrsströmen in Überleitungsbereichen, Einsatzbereiche A + E'

Aufhaltestufe mind. H 1.
Wirkungsbereich max. W 4 (W max. 1,30 m).
Maximale Baubreite 'siehe VZ-Plan,
Reflektoren beidseitig'

Aufstellung wie in Prüfung nach DIN EN 1317.
Menge: 700,000 m
Leistungsbereichkatalog: 105

**03.01.0009 AEK f. transp. Schutzeinr. aufb.*Absenkung**
StL-Nr. 2110562591
Anfangs-/Endkonstruktion (AEK) für transportable
Schutzeinrichtung aufbauen und abbauen. Vorhalten, Kontrolle, Wartung und Instandsetzung werden gesondert
vergütet. Vorübergehende Verkehrssicherungsmaßnahmen
durchführen. 70 v. H. des Preises werden nach Aufbau,
der Rest nach Abbau vergütet.
AEK an OZ '03.01.0008'

Als Absenkung.
Menge: 9,000 St
Leistungsbereichkatalog: 105

**03.01.0010 AEK vorhalten wie Vorposition**
StL-Nr. 2110563001
Anfangs-/Endkonstruktion (AEK) für transportable
Schutzeinrichtung vorhalten, warten und instand setzen.
Vorübergehende Verkehrssicherungsmaßnahmen durchführen.
Die Kontrolle wird gesondert vergütet.
AEK wie in Vorposition beschrieben.
Menge: 504,000 Std
Leistungsbereichkatalog: 105

**03.01.0011 Adapter f.tr.Schutzeinr. aufb.(Zul)**
StL-Nr. 211056359999
Adapter als mechanische kraftschlüssige Verbindung für
transportable Schutzeinrichtungen aufbauen und abbauen.
Vergütet wird der Mehraufwand gegenüber der angegebenen
Position als Zulage. Vorhalten, Kontrolle, Wartung und
Instandsetzung werden gesondert vergütet. Vorübergehende Verkehrssicherungsmaßnahmen durchführen. 70 v. H.
des Preises werden nach Aufbau, der Rest nach Abbau
vergütet.
Adapter von OZ '03.01.0008'

Adapter an OZ '03.01.0013 und 03.01.0014'

Zulage zu OZ '03.01.0008'
Menge: 3,000 St
Leistungsbereichkatalog: 105

**03.01.0012 Transport. Schutzeinr. vorhalten**
StL-Nr. 2110561099
Transportable Schutzeinrichtung vorhalten, warten und
instand setzen. Vorübergehende Verkehrssicherungsmaßnahmen durchführen. Die Kontrolle wird gesondert
vergütet.
Transportable Schutzeinrichtung der OZ '03.01.0008 und 03.01.0011'
Menge: 40200,000 md
Leistungsbereichkatalog: 105

*Hinweis*
4 Notöffnungen gehören zum Leistungsumfang.

**03.01.0013 Transp.Schutzeinrichtung aufbauen*Aufhaltest. T3 Wirkungsber.maxW2**
StL-Nr. 21105605932900
Transportable Schutzeinrichtung einschl. systembedingter Formstücke (Dilatationsstöße, Passstücke, Kipplängenbegrenzungselemente) aufbauen und abbauen. Vorhalten, Kontrolle, Wartung und Instandsetzung werden gesondert vergütet. Vorübergehende Verkehrssicherungsmaßnahmen durchführen. Anfangs- und Endkonstruktionen
und Adapter werden gesondert vergütet. 70 v. H. des
Preises werden nach Aufbau, der Rest nach Abbau
vergütet.
Zwischen 'entgegengesetzt gerichteten Verkehrsströmen'

Aufhaltestufe mind. T 3.
Wirkungsbereich max. W 2 (W max. 0,80 m).
Maximale Baubreite 'siehe VZ-Plan, Reflektoren beidseitig'
Menge: 8000,000 m
Leistungsbereichkatalog: 105

*Hinweis*
10 Baustellenzufahrten gehören zum Leistungsumfang.

**03.01.0014 Transp.Schutzeinrichtung aufbauen*Aufhaltest. T3 Wirkungsber.maxW1**
StL-Nr. 21105605931900
Transportable Schutzeinrichtung einschl. systembedingter Formstücke (Dilatationsstöße, Passstücke, Kipplängenbegrenzungselemente) aufbauen und abbauen. Vorhalten, Kontrolle, Wartung und Instandsetzung werden gesondert vergütet. Vorübergehende Verkehrssicherungsmaßnahmen durchführen. Anfangs- und Endkonstruktionen
und Adapter werden gesondert vergütet. 70 v. H. des
Preises werden nach Aufbau, der Rest nach Abbau
vergütet.
Zwischen 'Arbeitsstelle und parallel fließendem Verkehr sowie im Bereich der 2 Nothaltebuchten einschl. Überlappungen'

Aufhaltestufe mind. T 3.
Wirkungsbereich max. W 1 (W max. 0,60 m).
Maximale Baubreite 'siehe VZ-Plan, Reflektoren beidseitig'
Menge: 5800,000 m
Leistungsbereichkatalog: 105

**03.01.0015 AEK f. transp. Schutzeinr. aufb.*Absenkung**
StL-Nr. 2110562591
Anfangs-/Endkonstruktion (AEK) für transportable
Schutzeinrichtung aufbauen und abbauen. Vorhalten, Kontrolle, Wartung und Instandsetzung werden gesondert
vergütet. Vorübergehende Verkehrssicherungsmaßnahmen
durchführen. 70 v. H. des Preises werden nach Aufbau,
der Rest nach Abbau vergütet.
AEK an OZ '03.01.0014'

Als Absenkung.
Menge: 16,000 St
Leistungsbereichkatalog: 105

**03.01.0016 AEK vorhalten wie Vorposition**
StL-Nr. 2110563001
Anfangs-/Endkonstruktion (AEK) für transportable
Schutzeinrichtung vorhalten, warten und instand setzen.
Vorübergehende Verkehrssicherungsmaßnahmen durchführen.
Die Kontrolle wird gesondert vergütet.
AEK wie in Vorposition beschrieben.
Menge: 896,000 Std
Leistungsbereichkatalog: 105

**03.01.0017 Transport. Schutzeinr. vorhalten**
StL-Nr. 2110561099
Transportable Schutzeinrichtung vorhalten, warten und
instand setzen. Vorübergehende Verkehrssicherungsmaßnahmen durchführen. Die Kontrolle wird gesondert
vergütet.
Transportable Schutzeinrichtung der OZ '03.01.0013 und 03.01.0014'
Menge: 772800,000 md
Leistungsbereichkatalog: 105

**03.01.0018 Verkehrssich. läng. Dauer vorhalten**
StL-Nr. 2110511099
Verkehrssicherung längerer Dauer vorhalten, warten, instand setzen und betreiben. Vorübergehende Verkehrssicherungsmaßnahmen durchführen. Die Kontrolle der Verkehrssicherung wird gesondert vergütet.
Verkehrssicherung der OZ 'Leistungen der OZ 03.01.0001'

Für Verkehrsführungsphase 'VZP 1'
Menge: 28,000 d
Leistungsbereichkatalog: 105

**03.01.0019 Kontrolle d. Verkehrss. an Arb.st.*elektron. Gerät**
StL-Nr. 2110590592
Kontrolle der Verkehrssicherung an Arbeitsstellen
einschließlich temporärer Verkehrsschilder,
vorübergehender Markierungen, transportabler Lichtsignalanlagen, baulicher Leitelemente und transportabler
Schutzeinrichtungen gemäß ZTV-SA durchführen. Die Kontrolle ist unmittelbar nach deren Durchführung zu erfassen und zu dokumentieren. Arbeits- und Hilfsmittel
sind vom AN zu stellen und dem AG jederzeit zugänglich
zu machen. Die Kontrolle der Umleitungsstrecke wird gesondert vergütet.
Kontrolle 'Leistungsumfang: alle Leistungen Ab. 03.01 und 03.02./ Bph 1, VZP 1'

Kontrolle mit elektronischem Erfassungsgerät nach Un-
terlagen des AG dokumentieren.
Menge: 28,000 d
Leistungsbereichkatalog: 105

#### Unterabschnitt 03.02 FRS Bph 1 VZP 1

**03.02.0001 SE aus Stahl abbauen**
StL-Nr. 2112900390900099
Schutzeinrichtung (SE) aus Stahl einschließlich sämtlicher Einzelteile abbauen.
SE 'EDSP 2.0,
MÜF 1 Standort: A7 BKM ca. 563,236 2 x 180 m
MÜF 2 Standort: A7 BKM ca. 565,660 1 x 132 m
MÜF 3 Standort: A7 BKM ca. 567,900 1 x 196 m'

Mit 'Hülsen verschraubt, Hülsen im Asphalt belassen und mit geeignetem Gerät nachdrücken (Ramme o. glw.),
laden, zum Lagerplatz des AG P Röther Tannen fördern und nach Angabe des AG abladen, sortieren und lagern.
Mittlerer einfacher Förderweg:
MÜF 1: 1 km
MÜF 2: 20 km
MÜF 3: 18 km'

Konstruktionsteile ': Kleinteile und Verschraubungen in Eigentum des übernehmen und einer Verwertung nach Wahl des AN zuführen.'
Menge: 688,000 m
Leistungsbereichkatalog: 129

**03.02.0002 SE aus Stahl abbauen*Profil B Pfost. A 2,00 m*Pfost.in bef.Fl. Pf.l.b. 1900 mm**
StL-Nr. 2112900392220199
Schutzeinrichtung (SE) aus Stahl einschließlich sämtlicher Einzelteile abbauen.
SE 'EDSP 2.0 im Mittelstreifen der MÜF 1-3,
Holm Profil B,
Schutzplanken im unbefestigten Mittelstreifen gerammt
MÜF Standort: siehe OZ 03.02.0001
8 x 12 m'

Holm Profil B.
Mit Pfosten, Abstand = 2,00 m.
Pfosten in befestigter Fläche nach Unterlagen des AG.
Pfostenlöcher entsprechend der sie umgebenden Fläche
schließen.
Pfostenlänge bis 1900 mm.
Konstruktionsteile 'laden, zum Lagerplatz des AG P Röther Tannen fördern und nach Angabe des AG abladen, sortieren und lagern.
Förderwege siehe OZ 03.02.0001'
Menge: 96,000 m
Leistungsbereichkatalog: 129

**03.02.0003 AEK herstellen*Profil B**
StL-Nr. 21129217929990
Anfangs-/Endkonstruktion (AEK) einschließlich erforderlicher systembedingter Arbeiten herstellen.
Konstruktion 'EDSP 2.0 Langabsenkung für OZ 03.02.000'

Holm Profil B.
AEK 'mietweise für die Dauer der Baumaßnahme, 56 Kalendertage
einschl. Rückbau.
Laenge der Absenkung m  12,00
Pfostenart  Sigma
Holm gerade,
Langabsenkung herstellen und nach Beendigung der
Bauarbeiten wieder abbauen.'

Pfosten 'gerammt'

Aufstellung 'Mittelstreifen MÜF 1-3'
Menge: 8,000 St
Leistungsbereichkatalog: 129

**03.02.0004 SE aus Stahl abbauen*Profil B Pfost. A 2,00 m*Pfost.in bef.Fl. Pf.l.b. 1900 mm**
StL-Nr. 2112900392220199
Schutzeinrichtung (SE) aus Stahl einschließlich sämtlicher Einzelteile abbauen.
SE 'SuperRail Eco MÜF,
Holm Profil B,
Schutzplanken im Bereich von Mittelstreifenüberfahrten (Pfosten in Doppelbohrungen gerammt)
MÜF 4 Standort: BAB A7 km ca. 571,235/ 2 x 150 m'

Holm Profil B.
Mit Pfosten, Abstand = 2,00 m.
Pfosten in befestigter Fläche nach Unterlagen des AG.
Pfostenlöcher entsprechend der sie umgebenden Fläche
schließen.
Pfostenlänge bis 1900 mm.
Konstruktionsteile 'laden, zum Lagerplatz des AG Ottersbach fördern und nach Angabe des AG abladen, sortieren und lagern.
Mittlerer einfacher Förderweg: 30 km'
Menge: 300,000 m
Leistungsbereichkatalog: 129

**03.02.0005 SE aus Stahl abbauen*Profil B Pfost. A 2,00 m*Pfost.in bef.Fl. Pf.l.b. 1900 mm**
StL-Nr. 2112900392220199
Schutzeinrichtung (SE) aus Stahl einschließlich sämtlicher Einzelteile abbauen.
SE 'SuperRail Eco einschl. Übergänge auf SuperRail Eco MÜF abbauen (4 Stck),
Holm Profil B,
Schutzplanken im Mittelstreifen und im Bereich von Mittelstreifenüberfahrten (Pfosten in Doppelbohrungen gerammt 24 Stck, Rest im unbefestigten Mittelstreifen gerammt)
MÜF Standort: BAB A7 km ca. 571,235/ 4 x 16 m'

Holm Profil B.
Mit Pfosten, Abstand = 2,00 m.
Pfosten in befestigter Fläche nach Unterlagen des AG.
Pfostenlöcher entsprechend der sie umgebenden Fläche
schließen.
Pfostenlänge bis 1900 mm.
Konstruktionsteile 'laden, zum Lagerplatz des AG Ottersbach fördern und nach Angabe des AG abladen, sortieren und lagern.
Mittlerer einfacher Förderweg: 25 km'
Menge: 64,000 m
Leistungsbereichkatalog: 129

**03.02.0006 AEK herstellen*Profil B**
StL-Nr. 21129217929990
Anfangs-/Endkonstruktion (AEK) einschließlich erforderlicher systembedingter Arbeiten herstellen.
Konstruktion 'SR Eco Langabsenkung für OZ 03.02.0006'

Holm Profil B.
AEK 'mietweise für die Dauer der Baumaßnahme, 56 Kalendertage
einschl. Rückbau.
Laenge der Absenkung m  12,00
Pfostenart  Sigma
Holm gerade,
Langabsenkung herstellen und nach Beendigung der
Bauarbeiten wieder abbauen und abtransportieren.
Standort: MÜF 4 bei km ca. 571,235'

Pfosten 'gerammt'

Aufstellung 'Mittelstreifen'
Menge: 4,000 St
Leistungsbereichkatalog: 129

**03.02.0007 Unterlage reinigen*Einzelflächen**
StL-Nr. 231130589029
Unterlage reinigen. Anfallendes Kehrgut nach Wahl des
AN verwerten.
Unterlage 'aus Asphalt im Bereich der Mittelstreifenüberfahrt nach FRS-Rückbau reinigen'

Nicht zusammenhängende Teilflächen.
Reinigungsgerät 'selbstaufnehmende Kehrmaschine, mit beidseitiger Absaugvorrichtung.'
Menge: 2500,000 m2
Leistungsbereichkatalog: 113

#### Unterabschnitt 03.03 AlD Bph 2 VZP 2

**03.03.0001 Verkehrssicherung umbauen Um.n.Verk.konz.AG*außer/in Kraft s. Anordnung Unt. AG*gebührenfrei**
*** Pauschalposition
StL-Nr. 21105115991111
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase 'VZP 1'

Umbauen nach Verkehrsführungsphase 'VZP 2,
sonst wie 03.01.0001'

Umbauen nach Verkehrskonzept des AG.
Vorhandene Verkehrsschilder nach Unterlagen des AG außer Kraft und wieder in Kraft setzen.
Verkehrsrechtliche Anordnung nach Unterlagen des AG
einholen und zugehörige Unterlagen erstellen. Erforderliche Ortsbesichtigungen zur Erstellung der Planunterlagen für die verkehrsrechtliche Anordnung durchführen.
Gebührenfrei.
Menge: 1,000 Psch
Leistungsbereichkatalog: 105

**03.03.0002 Längsmarkierung Typ II herstellen*Breite 0,15 m Folie, profiliert P 7*grobstr. Decke Markierung entf.**
StL-Nr. 2110533292693101
Längsmarkierung Typ II einschl. evtl. Sperrflächenumrandung als vorübergehende Markierung herstellen, warten und instand setzen. Vormarkieren. Vorübergehende
Verkehrssicherungsmaßnahmen durchführen. Abgerechnet
wird der markierte Strich, bei Doppelstrichen zwei
Striche.
Markierung 'für Fahrbahn- und Fahrstreifenbegrenzung'

Strichbreite = 0,15 m.
Markierungssystem aus Folie, Gewebe- oder Kunststoffträger, als profiliertes System.
Schichtdicke 'mind. 2,5 mm,
Werte Neuzustand mind.: >S1, R5, RW4'

Verkehrsklasse = P 7.
Markierung auf grobstrukturierter Asphaltdeckschicht.
Markierung entfernen. Abfall aufnehmen und nach Wahl
des AN verwerten.
Menge: 6100,000 m
Leistungsbereichkatalog: 105

**03.03.0003 Längsmarkierung Typ II herstellen Str/L 1zu1 Blockm*Breite 0,15 m Folie, profiliert P 7*grobstr. Decke Markierung entf.**
StL-Nr. 2110533242693101
Längsmarkierung Typ II einschl. evtl. Sperrflächenumrandung als vorübergehende Markierung herstellen, warten und instand setzen. Vormarkieren. Vorübergehende
Verkehrssicherungsmaßnahmen durchführen. Abgerechnet
wird der markierte Strich, bei Doppelstrichen zwei
Striche.
Unterbrochen; Verhältnis Strich/Lücke 1 zu 1 als Fahrbahnbegrenzung (Blockmarkierung).
Strichbreite = 0,15 m.
Markierungssystem aus Folie, Gewebe- oder Kunststoffträger, als profiliertes System.
Schichtdicke 'mind. 2,5 mm,
Werte Neuzustand mind.: >S1, R5, RW4'

Verkehrsklasse = P 7.
Markierung auf grobstrukturierter Asphaltdeckschicht.
Markierung entfernen. Abfall aufnehmen und nach Wahl
des AN verwerten.
Menge: 200,000 m
Leistungsbereichkatalog: 105

*Hinweis*
Zum Einsatz kommen Straßentrocknungsgeräte um die Markierungsarbeiten auf nasser FOK zu realisieren. Der verminderte Leistungsansatz für die Markierungsarbeiten ist in die OZ einzurechnen.

**03.03.0004 Markierungsfläche trocknen**
StL-Nr. 21131105
Fläche für Markierung schonend trocknen. Abgerechnet
wird die zu markierende Fläche. Bei Pfeil, Buchstabe,
Ziffer, Verkehrsschild und Piktogramm ergibt sich die
Fläche aus dem kleinsten umschließenden Rechteck.
Menge: 945,000 m2
Leistungsbereichkatalog: 131

*Hinweis*
Sich evtl. ergebende Mehrbreiten durch die gewählten Gerätschaften sind einzurechnen.

**03.03.0005 Markierungsfläche reinigen Saugkehrwagen**
StL-Nr. 2113111002
Fläche für Markierung reinigen. Kehrgut aufnehmen und
nach Wahl des AN verwerten. Abgerechnet wird die zu
markierende Fläche. Bei Pfeil, Buchstabe, Ziffer, Verkehrsschild, und Piktogramm ergibt sich die Fläche aus
dem kleinsten umschließenden Rechteck.
Reinigung mit Saugkehrwagen.
Menge: 945,000 m2
Leistungsbereichkatalog: 131

*Hinweis*
Zum Einsatz kommen HDW-Geräte um die Markierungsarbeiten auf salzgestreuten und verschmutzten Fahrbahnen zu realisieren. Der verminderte Leistungsansatz für die Markierungsarbeiten ist in die OZ einzurechnen.

**03.03.0006 Markierungsfläche vorbereiten vorb.m.Wasserh.**
Markierungsfläche auf neuer Fahrbahndecke schonend vorbereiten. Abfall aufnehmen und nach Wahl des AN verwerten. Abgerechnet wird die zu markierende Fläche. Bei Pfeil,
Buchstabe, Ziffer, Verkehrsschild, und Piktogramm ergibt sich die Fläche aus dem kleinsten umschließenden
Rechteck.
Vorbereiten mit Wasserhochdruckverfahren um ggf. vorhandenen Streusalzfilm zu entfernen.
Druckeinstellungen am Gerät nach Erfordernis und Absprache mit dem AG.
Menge: 945,000 m2
Leistungsbereichkatalog: 131

*Hinweis*
bis OZ 03.03.0008: Der Abbau der TSE, Übergänge und Adapter erfolgt über OZ 03.01.0008, 03.01.0009, 03.01.0011, 03.01.0013 und 03.01.0014. Überflüssige TSE gemäß VZP 2 sind von der Baustelle zu entfernen.

**03.03.0007 Transp. Schutzeinrichtung umsetzen*umsetzen nach AG**
StL-Nr. 21105615999199
Transportable Schutzeinrichtung innerhalb des Arbeitsstellenbereiches umsetzen. Vorübergehende Verkehrssicherungsmaßnahmen durchführen.
Transportable Schutzeinrichtung der OZ '03.01.0014'

Umsetzen von Verkehrsführungsphase 'VZP 1'

Umsetzen nach Verkehrsführungsphase 'VZP 2'

Umsetzen nach Verkehrskonzept des AG.
Zwischen 'Arbeitsstelle und parallel fließendem Verkehr'
Menge: 5300,000 m
Leistungsbereichkatalog: 105

**03.03.0008 Transp. Schutzeinrichtung umsetzen*umsetzen nach AG**
StL-Nr. 21105615999199
Transportable Schutzeinrichtung innerhalb des Arbeitsstellenbereiches umsetzen. Vorübergehende Verkehrssicherungsmaßnahmen durchführen.
Transportable Schutzeinrichtung der OZ '03.01.0008,
03.01.0009, 03.01.0011'

Umsetzen von Verkehrsführungsphase 'VZP 1'

Umsetzen nach Verkehrsführungsphase 'VZP 2'

Umsetzen nach Verkehrskonzept des AG.
Zwischen 'Arbeitsstelle mit ankommenden Verkehr'
Menge: 120,000 m
Leistungsbereichkatalog: 105

**03.03.0009 Verkehrssich. läng. Dauer vorhalten**
StL-Nr. 2110511099
Verkehrssicherung längerer Dauer vorhalten, warten, instand setzen und betreiben. Vorübergehende Verkehrssicherungsmaßnahmen durchführen. Die Kontrolle der Verkehrssicherung wird gesondert vergütet.
Verkehrssicherung der OZ '03.03.0001'

Für Verkehrsführungsphase 'VZP 2'
Menge: 28,000 d
Leistungsbereichkatalog: 105

**03.03.0010 Kontrolle d. Verkehrss. an Arb.st.*elektron. Gerät**
StL-Nr. 2110590592
Kontrolle der Verkehrssicherung an Arbeitsstellen
einschließlich temporärer Verkehrsschilder,
vorübergehender Markierungen, transportabler Lichtsignalanlagen, baulicher Leitelemente und transportabler
Schutzeinrichtungen gemäß ZTV-SA durchführen. Die Kontrolle ist unmittelbar nach deren Durchführung zu erfassen und zu dokumentieren. Arbeits- und Hilfsmittel
sind vom AN zu stellen und dem AG jederzeit zugänglich
zu machen. Die Kontrolle der Umleitungsstrecke wird gesondert vergütet.
Kontrolle 'Leistungsumfang: alle Leistungen Ab. 03.03./ Bph 2, VZP 7'

Kontrolle mit elektronischem Erfassungsgerät nach Un-
terlagen des AG dokumentieren.
Menge: 28,000 d
Leistungsbereichkatalog: 105

#### Unterabschnitt 03.04 Rückbau AlD VZP 2

**03.04.0001 Verkehrssich. läng. Dauer abbauen VZ-Plan des AG*in Kraft setzen**
*** Pauschalposition
StL-Nr. 211051201299
Verkehrssicherung an Arbeitsstellen längerer Dauer abbauen. Vorübergehende Verkehrssicherungsmaßnahmen
durchführen. Vorübergehende Markierung entfernen,
transportable Lichtsignalanlage, bauliches Leitelement,
mobile Stauwarnanlage, LED-Anzeigetafel und transportable Schutzeinrichtung abbauen werden gesondert
vergütet.
Nach Verkehrszeichenplan des AG.
Vorhandene Verkehrsschilder nach Unterlagen des AG wieder in Kraft setzen.
Länge des Arbeitsbereiches 'ca. 5650 m + 500 m, zzgl. Vorbeschilderung und Aufhebung'

Für Verkehrsführungsphase 'VZP 2'
Menge: 1,000 Psch
Leistungsbereichkatalog: 105

**03.04.0002 Bauinfotafel rückbauen**
Bauinfotafel der OZ 01.01.0019 abbauen einschließlich Fundamentierung.
Erforderliche Erdarbeiten ausführen.
Die Kosten für notwendige AkD sind einzurechnen.
Menge: 1,000 St

#### Unterabschnitt 03.05 FRS MÜF verschließen

**03.05.0001 SE herstellen*bef. Fläche**
StL-Nr. 21129203900020
Schutzeinrichtung (SE) einschließlich erforderlicher
systembedingter Arbeiten herstellen. Abgerechnet
wird die Baulänge.
SE 'des AG der OZ 03.02.0001 im Lagerplatz des AG Röther Tannen  laden, zu den MÜF 1-3 transportieren, abladen und montieren.
erforderliche Kleinteile und Verschraubungsmaterial liefern und montieren.
Mittlerer einfacher Förderweg:
MÜF 1: 20 km
MÜF 2: 22 km
MÜF 3: 5 km
Einbaulängen: siehe OZ 03.02.0001
Lage: siehe OZ 03.02.0001'

Aufstellung in/auf befestigter Fläche nach Unterlagen
des AG.
Menge: 688,000 m
Leistungsbereichkatalog: 129

**03.05.0002 SE herstellen*bef. Fläche**
StL-Nr. 21129203900020
Schutzeinrichtung (SE) einschließlich erforderlicher
systembedingter Arbeiten herstellen. Abgerechnet
wird die Baulänge.
SE 'des AG der OZ 03.02.0002 im Lagerplatz des AG Röther Tannen  laden, zu den MÜF 1-3 transportieren, abladen und montieren.
erforderliche Kleinteile und Verschraubungsmaterial liefern und montieren.
Mittlerer einfacher Förderweg:
MÜF 1: 20 km
MÜF 2: 22 km
MÜF 3: 5 km
Einbaulängen: siehe OZ 03.02.0002
Lage: siehe OZ 03.02.0001'

Aufstellung in/auf befestigter Fläche nach Unterlagen
des AG.
Menge: 96,000 m
Leistungsbereichkatalog: 129

**03.05.0003 SE herstellen*bef. Fläche**
StL-Nr. 21129203900020
Schutzeinrichtung (SE) einschließlich erforderlicher
systembedingter Arbeiten herstellen. Abgerechnet
wird die Baulänge.
SE 'des AG der OZ 03.02.0004 im Lagerplatz des AG Röther Tannen  laden, zu MÜF 4 transportieren, abladen und montieren.
erforderliche Kleinteile und Verschraubungsmaterial liefern und montieren.
Mittlerer einfacher Förderweg: 10 km
Einbaulängen: siehe OZ 03.02.0004
Lage: siehe OZ 03.02.0004'

Aufstellung in/auf befestigter Fläche nach Unterlagen
des AG.
Menge: 300,000 m
Leistungsbereichkatalog: 129

**03.05.0004 SE herstellen*bef. Fläche**
StL-Nr. 21129203900020
Schutzeinrichtung (SE) einschließlich erforderlicher
systembedingter Arbeiten herstellen. Abgerechnet
wird die Baulänge.
SE 'des AG der OZ 03.02.0005 im Lagerplatz des AG Röther Tannen  laden, zu MÜF 4 transportieren, abladen und montieren.
erforderliche Kleinteile und Verschraubungsmaterial liefern und montieren.
Mittlerer einfacher Förderweg: 10 km
Einbaulängen: siehe OZ 03.02.0005
Lage: siehe OZ 03.02.0005'

Aufstellung in/auf befestigter Fläche nach Unterlagen
des AG.
Menge: 64,000 m
Leistungsbereichkatalog: 129

**03.05.0005 Unterlage reinigen*Einzelflächen**
StL-Nr. 231130589029
Unterlage reinigen. Anfallendes Kehrgut nach Wahl des
AN verwerten.
Unterlage 'aus Asphalt im Bereich der Mittelstreifenüberfahrt nach FRS-Rückbau reinigen'

Nicht zusammenhängende Teilflächen.
Reinigungsgerät 'selbstaufnehmende Kehrmaschine, mit beidseitiger Absaugvorrichtung.'
Menge: 2500,000 m2
Leistungsbereichkatalog: 113

*Hinweis*
Die Kosten für die Baustelleneinrichtung sind in
die Positionen des Abschnitts 01 "Baustelleneinrichtung
gesamte Baumaßnahme" einzurechnen.
Betriebsform: BF 4

### Abschnitt 04 Nachphase

*Hinweis*
Ausführungszeit:
23.10.26 bis 09.11.26 morgens

#### Unterabschnitt 04.01 Parkplatz Röther Tannen

**04.01.0001 Verkehrssicherung läng.Dauer durchf Arbeitsstelle*VZ-Plan des AG außer/in Kraft s.*gebührenfrei**
*** Pauschalposition
StL-Nr. 2110512511100991
Verkehrssicherung längerer Dauer betriebsfertig aufbauen, vorhalten, warten, instand setzen, betreiben, kontrollieren und abbauen. Vorübergehende Verkehrssicherungsmaßnahmen durchführen. Vorübergehende Markierung,
transportable Lichtsignalanlage, bauliches Leitelement,
mobile Stauwarnanlage, LED-Anzeigetafel und transportable Schutzeinrichtung werden gesondert vergütet.
Verkehrssicherung an Arbeitsstelle.
Nach Verkehrszeichenplan des AG.
Vorhandene Verkehrsschilder nach Unterlagen des AG außer Kraft und wieder in Kraft setzen.
Für Verkehrsführungsphase 'Nachphase DIV/ H.3, Sperrung P Röther Tannen,'

Einsatzzeit '18 KT'

Verkehrsrechtliche Anordnung, gebührenfrei, nach Unterlagen des AG einholen und zugehörige Unterlagen erstellen. Erforderliche Ortsbesichtigungen zur Erstellung
der Planunterlagen für die verkehrsrechtliche Anordnung
durchführen.
Menge: 1,000 Psch
Leistungsbereichkatalog: 105

*Hinweis*
Ausführungszeit: 09.11.26 19:00 Uhr bis 11.11.26 07:00 Uhr
Der mehrfache Umbau von DIV/ H.3 zu DIV/ F.13 und zurück sowie das abgesicherte Betanken der Stromaggregate gehören zum Leistungsumfang

#### Unterabschnitt 04.02 AkD Pilgerzell

**04.02.0001 Verkehrssicherung läng.Dauer durchf Arbeitsstelle*VZ-Plan des AG außer/in Kraft s.*gebührenfrei**
*** Pauschalposition
StL-Nr. 2110512511100991
Verkehrssicherung längerer Dauer betriebsfertig aufbauen, vorhalten, warten, instand setzen, betreiben, kontrollieren und abbauen. Vorübergehende Verkehrssicherungsmaßnahmen durchführen. Vorübergehende Markierung,
transportable Lichtsignalanlage, bauliches Leitelement,
mobile Stauwarnanlage, LED-Anzeigetafel und transportable Schutzeinrichtung werden gesondert vergütet.
Verkehrssicherung an Arbeitsstelle.
Nach Verkehrszeichenplan des AG.
Vorhandene Verkehrsschilder nach Unterlagen des AG außer Kraft und wieder in Kraft setzen.
Für Verkehrsführungsphase 'Nachphase DIV/ H.3, Sperrung PWC Pilgerzell einschl. Ankündigung der Sperrung 1 Wo vorab,'

Einsatzzeit '3 KT'

Verkehrsrechtliche Anordnung, gebührenfrei, nach Unterlagen des AG einholen und zugehörige Unterlagen erstellen. Erforderliche Ortsbesichtigungen zur Erstellung
der Planunterlagen für die verkehrsrechtliche Anordnung
durchführen.
Menge: 1,000 Psch
Leistungsbereichkatalog: 105

**04.02.0002 Verk.sich. kürzerer Dauer durchf.*stat. Arbeitsst. bei Dunkelheit*Anordnung n. Unt. gebührenfrei**
StL-Nr. 2110513509199211
Verkehrssicherung an Arbeitsstellen von kürzerer Dauer
betriebsfertig aufbauen, vorhalten, warten, instand
setzen, betreiben und abbauen. Vorübergehende Verkehrssicherungsmaßnahmen durchführen.
Nach Verkehrszeichenplan Bezeichnung/Nummer 'DIV/ F.13'

Für stationäre Arbeitsstelle.
Länge des Arbeitsbereiches '700 m,
zzgl. Vorlänge 200 m, Nachlänge 200 m'

Gesamtdauer der Verkehrsführung '12 h, 19:00 Uhr bis 07:00 Uhr'

Bei Dunkelheit.
Verkehrsrechtliche Anordnung nach Unterlagen des AG
einholen und zugehörige Unterlagen erstellen. Erforderliche Ortsbesichtigungen zur Erstellung der Planunterlagen für die verkehrsrechtliche Anordnung durchführen.
Gebührenfrei.
Menge: 2,000 St
Leistungsbereichkatalog: 105

#### Unterabschnitt 04.03 AkD n. Verkehrsfreigabe

**04.03.0001 Verk.sich. kürzerer Dauer durchf.*bew. Arbeitsst.*bis 4 Std. bei Tageslicht*Anordnung n. Unt. gebührenfrei**
StL-Nr. 2110513509391111
Verkehrssicherung an Arbeitsstellen von kürzerer Dauer
betriebsfertig aufbauen, vorhalten, warten, instand
setzen, betreiben und abbauen. Vorübergehende Verkehrssicherungsmaßnahmen durchführen.
Nach Verkehrszeichenplan Bezeichnung/Nummer 'DIII/A.1'

Für bewegliche Arbeitsstelle.
Länge des Arbeitsbereiches 'bis 500m am Mittelstreifen Bereich AS FD FR WÜ'

Gesamtdauer der Verkehrsführung bis 4 Std.
Bei Tageslicht.
Verkehrsrechtliche Anordnung nach Unterlagen des AG
einholen und zugehörige Unterlagen erstellen. Erforderliche Ortsbesichtigungen zur Erstellung der Planunterlagen für die verkehrsrechtliche Anordnung durchführen.
Gebührenfrei.
Menge: 1,000 St
Leistungsbereichkatalog: 105

**04.03.0002 Verk.sich. kürzerer Dauer durchf.*bew. Arbeitsst. bis 4 Std.*bei Tageslicht Anordnung n. Unt.*gebührenfrei**
StL-Nr. 2110513509301111
Verkehrssicherung an Arbeitsstellen von kürzerer Dauer
betriebsfertig aufbauen, vorhalten, warten, instand
setzen, betreiben und abbauen. Vorübergehende Verkehrssicherungsmaßnahmen durchführen.
Nach Verkehrszeichenplan Bezeichnung/Nummer 'DIII/ A.2'

Für bewegliche Arbeitsstelle.
Gesamtdauer der Verkehrsführung bis 4 Std.
Bei Tageslicht.
Verkehrsrechtliche Anordnung nach Unterlagen des AG
einholen und zugehörige Unterlagen erstellen. Erforderliche Ortsbesichtigungen zur Erstellung der Planunterlagen für die verkehrsrechtliche Anordnung durchführen.
Gebührenfrei.
Menge: 2,000 St
Leistungsbereichkatalog: 105

**04.03.0003 Verk.sich. kürzerer Dauer durchf.*bew. Arbeitsst.*über 4 bis 8 Std. bei Tageslicht*Anordnung n. Unt. gebührenfrei**
StL-Nr. 2110513509392111
Verkehrssicherung an Arbeitsstellen von kürzerer Dauer
betriebsfertig aufbauen, vorhalten, warten, instand
setzen, betreiben und abbauen. Vorübergehende Verkehrssicherungsmaßnahmen durchführen.
Nach Verkehrszeichenplan Bezeichnung/Nummer 'DIII/ E.1'

Für bewegliche Arbeitsstelle.
Länge des Arbeitsbereiches 'bis 6100m'

Gesamtdauer der Verkehrsführung über 4 Std. bis 8 Std.
Bei Tageslicht.
Verkehrsrechtliche Anordnung nach Unterlagen des AG
einholen und zugehörige Unterlagen erstellen. Erforderliche Ortsbesichtigungen zur Erstellung der Planunterlagen für die verkehrsrechtliche Anordnung durchführen.
Gebührenfrei.
Menge: 1,000 St
Leistungsbereichkatalog: 105
